# Beschaffung Schlammsaugfahrzeuge VG-Nr. 04/26
Angebotsaufforderung (GAEB DA XML 3.0, DA83)
Projekt: 2026-02
Währung: EUR
Erstellt mit: ARRIBAp V12.2.189, 27.07.2026

## Der Zweckverband Wasserversorgung- und Abwasser-
Der Zweckverband Wasserversorgung- und Abwasserentsorgung Fürstenwalde und Umland (ZVWA) mit Sitz in Fürstenwalde beschafft für die Betriebsstätte "Dezentrale Entsorgung" zwei Schlammsaugwagen, bestehend aus einem Fahrgestell mit einem zulässigen Gesamtgewicht von 32 t, vorbereitet für einen Schlammsaugaufbau von 17,0 bis 17,5 m³ und den auf das Fahrgestell abgestimmten Fahrzeugaufbauten.

## 04-26 Beschaffung Schlammsaugfahrzeuge VG-Nr. 04/26
Datum: 27.07.2026

### Bereich 1 Beschaffung Schlammsaugfahrzeuge

*Hinweis: Leistungsbeschreibung*
Leistungsbeschreibung
Der Zweckverband Wasserversorgung und Abwasserentsorgung Fürstenwalde und Umland (ZVWA) beschafft zum Zwecke der Aufgabenwahrnehmung „Dezentrale Schmutzwasserentsorgung im Verbandsgebiet“ 2 St. Fäkalienfahrzeuge bestehend aus einem Fahrgestell, zulässiges Gesamtgewicht 32 t, vorbereitet und abgestimmt auf einen Fäkalienaufbau von jeweils ca. 17,0 bis 17,5 m³.
Die Fahrzeuge sind zum Absaugen und Transportieren von nicht brennbaren Flüssigkeiten und Fäkalschlämmen vorgesehen. Der Transport von Gefahrgut ist ausgeschlossen.
Die Fäkalienfahrzeuge müssen zur Aufgabenwahrnehmung bis zum 03.05.2027 mängelfrei fertiggestellt, angeliefert und abgenommen sein. Dieser Termin ist zwingend einzuhalten.
Die technische Einweisung des Betriebspersonals des Auftraggebers ist bei der Fahrzeugübergabe einzuplanen.
Eine Losweisevergabe von Fahrgestell und Aufbau ist ausgeschlossen. Nebenangebote sind nicht zugelassen.
Die Übergabe des Fahrzeugs erfolgt beim Auftragnehmer. Eine zweitägige Einweisung des Betriebspersonals erfolgt ebenfalls beim Aufbauhersteller. Die Kosten für die Übernachtung für 2 Mitarbeiter sind hierzu einzukalkulieren. Eine Einweisung des Bedienpersonals für das Fahrgestell sowie eine weitere für den Aufbau erfolgt zusätzlich beim AG.
Durch den Auftragnehmer werden nach gegenwärtigem Kenntnisstand folgende Termin genannt:
Voraussichtliche Anlieferung Fahrgestell:

____________________________________(Monat /Jahr)

Rohbauabnahme:

____________________________________(Monate nach Fahrgestellanlieferung)

Auslieferung an AG:

____________________________________(Monate nach Fahrgestellanlieferung)

Der voraussichtliche Liefertermin ist die ______ Kalenderwoche im Jahr 2027.

Lieferung spätestens 03.05.2027.

Die Liefertermine sind durch den Bieter zu ergänzen!

Wichtige für die Angebotsabgabe zu beachtende Hinweise
Gewährleistung:
(1) Die Gewährleistung beträgt 24 Monate für das Fahrgestell und 12 Monate für den Fäkalienaufbau. Die Gewährleistung beginnt jeweils ab dem Tag der Übergabe des fertiggestellten Fahrzeuges an den Auftraggeber und Abnahme des Fahrzeuges durch den Auftraggeber.
(2) Der Bieter ist nicht berechtigt, eigene Vertragsbedingungen für Garantieleistungen und die Verjährung von Mängelansprüchen festzulegen.
(3) Soweit der Bieter weiterführende, über die in Abs. 1 hinausgehende Verjährungsfristen oder Garantien gewähren will, sind diese nachfolgend anzugeben. Bedingungen, soweit sie den Umfang der zusätzlichen Leistungen betreffen  nicht den Preis, sind dem Angebot auf separater Unterlage beizulegen. Der Preis ist mit dem Angebotspreis abgegolten.
Gewährleistung über die Anforderungen gemäß Abs. 1 hinaus  Art und Dauer: '..........................................' Garantie  Art und Dauer: '..........................................' Bieterangaben:
(1) Im nachfolgenden Angebot sind die Teilleistungen, zu denen der Bieter Eintragungen vorzunehmen hat, mit der Überschrift „Vom Bieter einzutragen“ gekennzeichnet. Die entsprechenden Eintragungen sind vom Bieter in den dafür vorgesehenen Feldern vorzunehmen. Die Eintragungen müssen eindeutig und zweifelsfrei sein.
(2) Soweit der Bieter seine Angaben durch technische Spezifikationen bzw. Datenblätter untermauern will, ist dies zulässig und auch gewünscht, entbindet ihn jedoch nicht von den erforderlichen Eintragungen in den mit der Überschrift „Vom Bieter einzutragen“ gekennzeichneten Bereichen.
(3) Enthält die Leistungsbeschreibung bei einer Teilleistung eine Produktangabe mit dem Zusatz „oder gleichwertig“ und wird vom Bieter dazu eine Produktangabe verlangt, ist das Fabrikat (insbesondere Herstellerangabe und genaue Typenbezeichnung) auch dann anzugeben, wenn der Bieter das vorgegebene Fabrikat anbieten will. Dies kann unterbleiben, wenn er im Angebotsschreiben erklärt, dass er das in der Leistungsbeschreibung benannte Produkt anbietet. Bietet der Bieter ein anderes Produkt als das ausgeschriebene an, muss er die Gleichwertigkeit durch Beibringung der erforderlichen technischen Beschreibung bzw. -spezifikation mit dem Angebot nachweisen.
Zahlungsbedingungen:
(1) Vorauszahlungen sind unzulässig.
(2) Abschlagsrechnungen sind nach Fertigungsfortschritt wie folgt möglich
a) Nach Fertigstellung, Überführung zum Aufbauhersteller und Abnahme durch den Aufbauhersteller die Kosten des Fahrgestells in Höhe der Auftragssumme (Pos. 1.1.10).
b) Nach Rohbauabnahme durch den Auftraggeber 75 % der Kosten des Fahrzeugaufbaus (Pos. 1.1.20).
(3) Abschlagsrechnungen sind innerhalb von 21 Tagen fällig.
(4) Die Schlussrechnung ist nach 30 Tagen fällig. Voraussetzungen für die Erstellung der Schlussrechnung sind
a) Fertigstellung, Anlieferung und Abnahme des Gesamtfahrzeuges,
b) technische Einweisung des Betriebspersonals des Auftraggebers,
c) Vorlage der vollständigen und geprüften Dokumentation.

Vom Bieter mit dem Angebot vorzulegende Unterlagen:
(1) Gewichtsbilanz mit Nachweis der Einhaltung der technischen Mindest- und Maximallasten in den Beladungszuständen Leer, Halbvoll, Voll.
(2) Vollständige technische Beschreibung des Fahrgestells/Fahrzeugaufbaus mit bemaßter Konstruktionszeichnung im Format DIN A3.
(3) Angaben zur zum Ort des Auftraggebers nächstgelegenen Service-Werkstatt, bei der die späteren Inspektionen (aller Art), Wartungen und Reparaturen am Fahrgestell durchgeführt werden. Die Angabe erfolgt in km.
(4) Angaben zur zum Ort des Auftraggebers nächstgelegenen Service-Werkstatt, bei der die späteren Inspektionen (aller Art), Wartungen und Reparaturen am Fahrzeugaufbau durchgeführt werden. Die Angabe erfolgt in km.
(5) Angaben zum erforderlichen Serviceintervall des Fahrgestells. Die Angabe erfolgt in Services pro Jahr.
(6) Angaben zum erforderlichen Serviceintervall des Fahrzeugaufbaus. Die Angabe erfolgt in Services pro Jahr.
(7) Technische Beschreibung bzw. -spezifikation, siehe Bieterangaben Abs. 3, Satz 3.
(8) Beschreibung der Maßnahmen zur äußeren Gestaltung des Fahrzeugs gemäß Position 1.1.20 „Inklusivleistungen“.

#### Abschnitt 1.1 Schlammsaugfahrzeug 17,0 - 17,5 m³

**1.1.10 4-Achsen-Fahrgestell**
mit einem zulässigen Gesamtgewicht von 32 t, abgestimmt und vorbereitet auf einen Fäkalienaufbau von ca. 17,0 bis 17,5 m³.
Vom Bieter zu beachten!
Die Komponenten des Fahrgestells müssen auf die Leistungsanforderungen des Fahrzeugaufbaus abgestimmt sein. Die erforderlichen Detailabstimmungen sind zwischen dem Fahrgestellhersteller und dem Aufbauhersteller zu führen.
Radstand: Ziel ist eine maximal mögliche Wendigkeit des Fahrzeuges. Der Radstand zwischen der 1. und 2. Achse darf 3.900 mm nicht überschreiten, optimal ist ein Radstand unter 3.800 mm. Bei der Radstandauslegung ist zu beachten, dass durch die Fahrzeugaufbauten die zulässigen Achslasten nicht überschritten werden.
Fahrgestellbeschreibung:
Bitte beachten! Bei den nachfolgenden Ausstattungsmerkmalen, insbesondere den textlich hervorgehobenen Ausstattungsmerkmalen, handelt es sich um Mindestanforderungen, diese sind einzuhalten, da die Nichteinhaltung zum Ausschluss des Angebotes führen kann.
Fahrgestell mit 4 Achsen und gelenkter Vorlauf-/Nachlaufachse
Zulässiges Gesamtgewicht: 32 t
Motorisierung: = 315 kW, Euronorm 6e
Fahrerhaus: Mittellang
- Motor/Kühlung/Kupplung
Mit Geschwindigkeitsbegrenzer 89 km/h zzgl. 1 km/h Toleranz und einem Generator mit mindestens 150 A Leistung.
- Getriebe/Nebenantrieb
Automatisierte Getriebesteuerung mit Getriebeölkühlung. Nebenabtrieb nach Vorgabe des Aufbauherstellers, abgestimmt auf die Leistungsanforderungen des Fahrzeugaufbaus.
- Achsen
Vorderachse mind. 8,5 t, gelenkte Vorlaufachse/Nachlaufachse, Nachlaufachse 7,5 t, entlastbar.
- Bereifung
Antriebsachsen 4 x 315/70 R 22,5, Lenkachsen 2 x 315/70 R 22,5.
- Kraftstoffbehälter
Kraftstoffbehälter mind. 290 l, links. AdBlue-Tank mind. 60 l, links. Tankverschluss abschließbar.
- Lenkung
Lenkungsanordnung links, Lenkrad in Höhe und Neigung verstellbar.
- Rahmen
Unterfahrschutz vorne und hinten. Anhängerkupplung.
- Bremsanlage Elektronisches Bremssystem (EBS) mit Anti-Blockier-System (ABS), Antriebs-Schlupfregelung (ASR) und Elektronischem Stabilitätsprogramm (ESP). Scheibenbremse an Vorder- und Hinterachse(n). Ein aktiver Bremsassistent ist als Bedarfsposition anzubieten (siehe Pos. 1.1.30).
- Fahrerhaus außen
Fahrerhaus max. 2.300 mm breit. Komfortschließanlage inkl. Zentralverriegelung. Frontscheibe getönt. Fahrerhausrückwand ohne Fenster. Regensensor. Rückspiegel und Bordsteinspiegel.
- Fahrerhaus innen
Fahrer-Schwingsitz, Beifahrer-Funktionssitz, 2 Fernbedienungsschlüssel, Klimaanlage, Sonnenrollo an der Seitenscheibe Fahrerseite.
- Anzeigegeräte
Multimedia-Cockpit, digitaler Tachograf (Fabrikat VDO oder gleichwertig), geeichter Fahrtenschreiber.
- Beleuchtung
LED-Hauptscheinwerfer für Rechtsverkehr, LED-Tagfahrlicht, seitliche Markierungsleuchten.
- Radio/Informationssysteme/Assistenzsysteme
Digitalradio, Verkehrszeichen-Assistent, Spurhalte-Assistent, Anfahrhilfe, Tempomat sowie eine zweifache Rückfahrkamera.
- Elektrische Anlage
Toll-Collect-Vorrüstung (Kabelsatz und Antenne).
- Sonstiges
Abstimmung der Schnittstellen mit dem Aufbauhersteller. Verbandskasten im Fahrerhaus. Zwei Warnwesten. Warnleuchte im Fahrerhaus.
- Einsatz und Länderspezifisches
Allgemeine Nebenabtriebsparametrierung. Ausstattung für Rechtsverkehr.
- Dokumentation
Kontrollprüfbuch für das Fahrzeug.
- Lackierung
Fahrerhaus in RAL 2011 (tieforange).

Vom Bieter einzutragen!:

Hersteller: '..........................................'

Baureihe: '..........................................'

Fahrzeugtyp: '.............................................'

Fahrgestellausführung: '....................................'

Motorleistung: '................................................'

Radstand 1.-2. Achse: '................................................'

Achslastverteilung: '................................................'
* Die Angabe des Leergewichts muss sich auf die gemäß Pos. 1.1.10 und 1.1.20 beschriebene Fahrzeugbeschreibung und -ausstattung einschließlich Fahrer und zu 90 % gefüllten Tanks beziehen!
Leergewicht: '................................................'
Nächstgelegene Service-Werkstatt, siehe Vorbemerkungen, Angabe in km:
 '................................................'
Erforderliches Serviceintervall, Angabe in Services/Jahr:
 '................................................'
Menge: 2,000 St

**1.1.20 Aufbau**
Zur Vorposition passender Fäkalienaufbau mit einem Gesamtvolumen von ca. 17,0 bis 17,5 m³.
Fahrzeugaufbaubeschreibung:
Bitte beachten! Bei den nachfolgenden Ausstattungsmerkmalen, insbesondere den textlich hervorgehobenen Ausstattungsmerkmalen, handelt es sich um Mindestanforderungen, diese sind einzuhalten, da die Nichteinhaltung zum Ausschluss des Angebotes führen kann. Bitte beachten! Da die Ausschreibung weitgehend offengehalten werden soll und allen Aufbauherstellern die Möglichkeit geboten werden soll, an dieser Ausschreibung teilzunehmen, die Aufbauhersteller ihrerseits aber unterschiedliche Aufbauphilosophien und -konfigurationen haben, enthält die nachfolgende Beschreibung nur die Hauptkomponenten und die gewünschte Ausstattung des Behälteraufbaus und ist insoweit nicht vollständig. Der Bieter muss daher in seinen Angebotspreis alle notwendigen Leistungen, Komponenten, Sicherheits- und Zusatzausstattungen einkalkulieren, die einen funktionsfähigen Betrieb des gewünschten Fahrzeugaufbaus gewährleisten.
- Beschreibung
Die baugleichen Fahrzeuge sind zum Absaugen und Transportieren von nicht brennbaren Flüssigkeiten und Fäkalschlämmen vorgesehen (Gefahrguttransport ausgeschlossen). Es sind bei der Herstellung des Aufbaus die Unfallverhütungs- und Arbeitsschutzvorschriften, das Gerätesicherheitsgesetz und die allgemein anerkannten sicherheitstechnischen Regeln zu beachten. Die Montage und Befestigung des Hilfsrahmens, des Behälters, der Armaturen etc. ist entsprechend den Aufbaurichtlinien des Fahrgestellherstellers vorzunehmen.
- Behälter
Zylindrischer, liegender, wasserdichter Stahlbehälter mit einer Wandstärke von mind. 6 mm und einer Schwallwand in der Kesselmitte. Vakuum- und druckfeste Ausführung für einen Betriebsdruck von 0,5 bar. Gesamtvolumen ca. 17.000 bis 17.500 l. Der Durchmesser muss mindestens 1.800 mm betragen, wünschenswert sind 1.900 mm. Lagerung des Behälters auf einem Hilfsrahmen. Eine Transporthaspel ist ausdrücklich nicht vorzusehen, stattdessen sind zwei Schlauchhaken zum Transport von DN 80 Saugschläuchen vorzusehen.
Vorzusehen sind drei Schieber  zwei am Behälterdeckel, einer auf der Fahrzeugseite rechts, mittig angebracht. Alle drei Schieber müssen sowohl zum Saugen als auch zum Entleeren geeignet sein.
Entleerungsklappe außen verstärkt, über den gesamten Behälterquerschnitt hydraulisch nach oben öffnend, mit Rohrbruchsicherung, mindestens 7 mm stark. Ergänzend sind eine hydraulische Absenksicherung gemäß UVV mit Sicherungsstütze, eine Abdichtung zwischen Behältermantel und Entleerungsklappe durch eine ölbeständige Gummidichtung sowie ein hydraulischer Verschluss der Bodenklappe vorzusehen. Die Auslaufschürze ist aus Edelstahl auszuführen, maximale Höhe unter dem unteren Schieber: 1.200 mm.
- Entleerungsanschluss
Drei Anschlüsse DN 100 zum Entleeren und Saugen, über Kugelhähne zu bedienen  zwei Anschlüsse am Behälterdeckel, ein Anschluss mittig vom Behälter zur rechten Fahrzeugseite hin.
- Füllstandsanzeige
Füllstandsanzeige Schlammkammer mit außenliegender Skala, Teilung alle 500 l (0,5 m³), mit innenliegendem Schwimmer.
- Saug-Druck-Einrichtung
Vakuumpumpe mit mind. 1.300 m³/h Saugleistung, hydraulisch angetrieben. Saug- und Druckleitung mit Armaturen DN 100, System Perrot o. ä. Ergänzend Übersaugschutz, Ölabscheider und Betriebsstundenzähler.
- Bedienstand
Beleuchteter Bedienstand aus Edelstahl inkl. LED-Innenbeleuchtung mit Funktions- und Überwachungselementen: Saugen/Drücken separat wählbar, Motordrehzahl +/-, Not-Aus.
- Staukästen und Anbauten
Beidseits des Behälters oben offene Ablagekästen in maximaler Länge zum Mitführen von Saugschläuchen, höchste Stelle nicht höher als 1.600 mm. Abfallkasten aus Edelstahl in maximaler Größe, kippbar, hinten links. Leiter. Handwaschbehälter mit Warm- und Kaltwasser.
- Inklusivleistungen
Kürzung des Fahrgestellrahmens auf das erforderliche Aufbaumaß, Seitenanfahrschutz zwischen Vorder- und Hinterachse entsprechend den gesetzlichen Vorschriften sowie A-Beschilderung. Die Fahrzeugaußenansicht ist übersichtlich, aufgeräumt und zweckmäßig zu gestalten; Verkleidungselemente, die dem positiven Erscheinungsbild des Unternehmens entsprechen, sind willkommen. Die entsprechenden Maßnahmen sind zu beschreiben und dem Angebot beizufügen.
- Zusatzelektrik/Beleuchtung
Innenbeleuchtung Staukasten rechts. Zwei Arbeitsscheinwerfer am Fahrzeugheck (oben). Zwei Scheinwerfer hinter der Kabine sowie zwei Scheinwerfer oberhalb Heckunterfahrschutz, jeweils als Manövrierscheinwerfer. Umfeldbeleuchtung sowie Beleuchtung beider Schlauchkästen.
- Zubehör
Ein Adapter DN 100/DN 80, System Perrot.
- Aufbaulackierung
Mehrschichtlackierung des kompletten Aufbaus. Decklackierung nach den Verarbeitungsvorschriften des Farbenherstellers, Farbton orange (wie Fahrerhaus), RAL 2011. Reflektierende rot-weiße Warnmarkierung nach DIN 30710 auf den Begrenzungsflächen.
Vom Bieter einzutragen!:

Behältergröße in l: '..........................................'
Durchmesser in mm: '..........................................'

Stahlgüte des Behältermaterials: '.............................................'

Wanddicke Wandung/Klöpperböden: '.............................................'

Vakuumpumpe:
Fabrikat: '.............................................'

Typ/Bezeichnung: '.............................................'

Förderleistung: '.............................................'

Max. Antriebsleistung: '.............................................'

Lackierung:
Beschichtungssystem: '.............................................'

 Untergrundvorbehandlung: '.............................................' Lackierung im Nassverfahren/Pulverbeschichtung: '.............................................'

Mindestschichtdicke des Gesamtsystems: '.............................................'

 Anzahl der Schichten Grundierung/Zwischen- und Deckbeschichtung:
 '.............................................'
  Zulassung als fahrbare Arbeitsmaschine möglich?: '.............................................'
* Die Angabe des Leergewichts muss sich auf die gemäß Pos. 1.1.10 und 1.1.20 beschriebene Fahrzeugbeschreibung und -ausstattung sowie leeren Tanks beziehen!

Leergewicht des Gesamtfahrzeuges:  '.............................................'

 Nächstgelegene Service-Werkstatt, siehe Vorbemerkungen, Angabe in km:
'.............................................'

Erforderliches Serviceintervall, Angabe in Services/Jahr:

 '.............................................'
Menge: 2,000 St

**1.1.30 Aktiver Bremsassistent**
*** Bedarfsposition ohne GB
Zusätzlich zu dem in Pos. 1.1.10 geforderten elektronischen Bremssystem mit ABS, ASR und ESP ist optional ein aktiver Bremsassistent anzubieten, der bei Auffahrunfallgefahr selbstständig eine Notbremsung einleiten kann.
Die Bedarfsposition kommt zur Anwendung, wenn der Auftraggeber sich nach Angebotsauswertung für die Nachrüstung dieser Zusatzfunktion entscheidet.
Menge: 2,000 St

**1.1.40 Zus. Liefer- und Leistungsbedingungen**
*** Pauschalposition
- ZÜS-Fahrzeugabnahme entsprechend den gesetzlichen
  Bestimmungen (selbstfahrende Arbeitsmaschine)
- Fahrzeugabnahme nach § 21 StVZO
- Zertifizierung (EG-Konformitätsnachweis)

nach § 13 EG-FGV durch eine zugelassene Überwachungsstelle zur Erlangung einer Einzelgenehmigung.
Menge: 1,000 psch

**1.1.50 Technische Unterlagen**
*** Pauschalposition
Komplette Dokumentation zum Fahrzeug und Aufbau
einschl. Bedienungshandbuch und Ersatzteilliste.
Der Bedienungsanleitung ist ein normgerechter
Hydraulikschaltplan, ein normgerechter
Elektroschaltplan sowie ein Wartungs- und Schmierplan
beigefügt. Abnahmebescheinigung nach UVV-Druckbehälter, Herstellererklärung, Konformitätserklärung, CE-Kennzeichnung
Die Dokumentationen sind einmal in Papierform und
einmal als PDF-Datei zu übergeben.
Menge: 1,000 psch

*Hinweis: Referenzen über gelieferte Fahrzeuge der letzten drei*
Referenzen über gelieferte Fahrzeuge der letzten drei
Jahre sind dem Angebot beizufügen, mit Ansprechpartner,
Adresse und Telefonnummer.
